# IFC090

- Propietat de l'arxiu: CYPE INGENIEROS, S.A.
- Format: FIEBDC-3/2002
- Divisa: EUR
- Costos indirectes: 3.00 %
- IVA: 21.00 %

## I Instal·lacions

### IF Fontaneria

#### IFC Comptadors

**IFC090** Ut Comptador d'aigua freda de lectura directa, de raig simple, "ALB", cabal nominal 1,5 m³/h, diàmetre 1/2", temperatura màxima 30°C, pressió màxima 16 bar, vàlvules d'esfera amb connexions roscades femella de 1/2" de diàmetre.
Subministrament i instal·lació de comptador d'aigua freda de lectura directa, de raig simple, "ALB", cabal nominal 1,5 m³/h, diàmetre 1/2", temperatura màxima 30°C, pressió màxima 16 bar, apte per a aigües molt dures, amb tapa, ràcords de connexió i precinte, vàlvules d'esfera amb connexions roscades femella de 1/2" de diàmetre, inclòs filtre retenidor de residus, elements de muntatge i demés accessoris necessaris pel seu correcte funcionament. Totalment muntat, connexionat i provat.
Inclou: Replanteig. Col·locació del comptador. Connexionat.
Criteri d'amidament de projecte: Nombre d'unitats previstes, segons documentació gràfica de Projecte.
Criteri de mesura d'obra: Es mesurarà el nombre d'unitats realment executades segons especificacions de Projecte.

| Codi | Ut | Descripció | Rendiment | Preu | Import |
|---|---|---|---|---|---|
| mt37alb100c | Ut | Comptador d'aigua freda de lectura directa, de raig simple, "ALB", cabal nominal 1,5 m³/h, diàmetre 1/2", temperatura màxima 30°C, pressió màxima 16 bar, apte per a aigües molt dures, amb tapa, ràcords de connexió i precinte. (material) | 1.000 | 34.55 | 34.55 |
| mt37www060b | Ut | Filtre retenidor de residus de llautó, amb tamís d'acer inoxidable amb perforacions de 0,4 mm de diàmetre, amb rosca de 1/2", per a una pressió màxima de treball de 16 bar i una temperatura màxima de 110°C. (material) | 1.000 | 4.98 | 4.98 |
| mt38alb710g | Ut | Vàlvula d'esfera amb connexions roscades femella de 1/2" de diàmetre, "ALB", cos de llautó, pressió màxima 16 bar, temperatura màxima 110°C. (material) | 2.000 | 6.11 | 12.22 |
| mt38www012 | Ut | Material auxiliar per a instal·lacions de calefacció i A.C.S. (material) | 1.000 | 2.10 | 2.10 |
| mo004 | h | Oficial 1ª calefactor. (mà d'obra) | 0.474 | 24.08 | 11.41 |
| % | % | Costos directes complementaris | 2 % | 65.26 | 1.31 |
|  |  | Costos directes |  |  | 66.57 |

| Codi | Ut | Descripció | Preu |
|---|---|---|---|
| mo008 | h | Oficial 1ª lampista. (mà d'obra) | 24.08 |
| mo103 | h | Ajudant calefactor. (mà d'obra) | 20.65 |
| mo107 | h | Ajudant lampista. (mà d'obra) | 20.65 |
