# Canonada per a muntant de fontaneria, col·locada superficialment, formada per tub de polietilè reticulat (PE-X), sèrie 5, de 20 mm de diàmetre exterior, PN=6 atm

- Propietat de l'arxiu: CYPE INGENIEROS, S.A.
- Format: FIEBDC-3/2002
- Divisa: EUR
- Costos indirectes: 3.00 %
- IVA: 21.00 %

## I Instal·lacions

### IF Fontaneria

#### IFM Muntants

**IFM005** m Canonada per a muntant de fontaneria, col·locada superficialment, formada per tub de polietilè reticulat (PE-X), sèrie 5, de 20 mm de diàmetre exterior, PN=6 atm.
Subministrament i muntatge de canonada per a muntant de fontaneria, col·locada superficialment i fixada al parament, formada per tub de polietilè reticulat (PE-X), sèrie 5, de 20 mm de diàmetre exterior, PN=6 atm i 1,9 mm de gruix, subministrat en rotllos. Inclús p/p de material auxiliar per a muntatge i subjecció a l'obra, accessoris i peces especials. Totalment muntada, connexionada i provada per l'empresa instal·ladora mitjançant les corresponents proves de servei (incloses en aquest preu).
Inclou: Replanteig del recorregut de les canonades. Col·locació i fixació de tubs, accessoris i peces especials. Realització de proves de servei.
Criteri d'amidament de projecte: Longitud mesurada segons documentació gràfica de Projecte.
Criteri de mesura d'obra: Es mesurarà la longitud realment executada segons especificacions de Projecte.

| Codi | Ut | Descripció | Rendiment | Preu | Import |
|---|---|---|---|---|---|
| mt37tpu400b | Ut | Material auxiliar per a muntatge i subjecció a l'obra de les canonades de polietilè reticulat (PE-X), sèrie 5, de 20 mm de diàmetre exterior, subministrat en rotllos. (material) | 1.000 | 0.10 | 0.10 |
| mt37tpu010bd | m | Tub de polietilè reticulat (PE-X), sèrie 5, de 20 mm de diàmetre exterior, PN=6 atm i 1,9 mm de gruix, subministrat en rotllos, segons UNE-EN ISO 15875-2, amb el preu incrementat el 15% en concepte d'accessoris i peces especials. (material) | 1.000 | 2.29 | 2.29 |
| op00ato010 |  | Tornavís. | 1.000 | 0.00 | 0.00 |
| op00mar010 |  | Martell. | 1.000 | 0.00 | 0.00 |
| op00tal010 |  | Trepant. | 1.000 | 0.00 | 0.00 |
| mo008 | h | Oficial 1ª lampista. (mà d'obra) | 0.047 | 24.08 | 1.13 |
| mo107 | h | Ajudant lampista. (mà d'obra) | 0.047 | 20.65 | 0.97 |
| % | % | Costos directes complementaris | 2 % | 4.49 | 0.09 |
|  |  | Costos directes |  |  | 4.58 |
