# Alimentació d'aigua potable

- Propietat de l'arxiu: CYPE INGENIEROS, S.A.
- Format: FIEBDC-3/2002
- Divisa: EUR
- Costos indirectes: 3.00 %
- IVA: 21.00 %

**IFB010** Ut Alimentació d'aigua potable, de 8 m de longitud, col·locada superficialment, formada per tub de polietilè reticulat (PE-X), sèrie 5, de 32 mm de diàmetre exterior, PN=6 atm; clau de tall general de comporta; filtre retenidor de residus; aixeta de comprovació i vàlvula de retenció.
Subministrament i muntatge d'alimentació d'aigua potable de 8 m de longitud, col·locada superficialment i fixada al parament, formada per tub de polietilè reticulat (PE-X), sèrie 5, de 32 mm de diàmetre exterior, PN=6 atm i 2,9 mm de gruix, subministrat en rotllos; clau de tall general de comporta de llautó fos de 1"; filtre retenidor de residus; aixeta de comprovació i vàlvula de retenció. Inclús p/p d'elements de muntatge i subjecció a l'obra, accessoris i peces especials, i altre material auxiliar. Totalment muntada, connexionada i provada per l'empresa instal·ladora mitjançant les corresponents proves de servei (incloses en aquest preu).
Inclou: Replanteig i traçat. Col·locació i fixació de tub i accessoris. Muntatge de la clau de tall general. Col·locació i connexió del filtre. Col·locació i connexió de l'aixeta de comprovació i de la vàlvula de retenció. Realització de proves de servei.
Criteri d'amidament de projecte: Nombre d'unitats previstes, segons documentació gràfica de Projecte.
Criteri de mesura d'obra: Es mesurarà el nombre d'unitats realment executades segons especificacions de Projecte.

| Codi | Ut | Descripció | Rendiment | Preu | Import |
|---|---|---|---|---|---|
| mt37svc010f | Ut | Vàlvula de comporta de llautó fosa, per roscar, de 1". (material) | 2.000 | 9.62 | 19.24 |
| mt37www060d | Ut | Filtre retenidor de residus de llautó, amb tamís d'acer inoxidable amb perforacions de 0,4 mm de diàmetre, amb rosca de 1", per a una pressió màxima de treball de 16 bar i una temperatura màxima de 110°C. (material) | 1.000 | 12.88 | 12.88 |
| mt37sgl012a | Ut | Aixeta de comprovació de llautó, per roscar, de 1/2". (material) | 1.000 | 4.99 | 4.99 |
| mt37svr010c | Ut | Vàlvula de retenció de llautó per roscar de 1". (material) | 1.000 | 5.18 | 5.18 |
| mt37tpu400d | Ut | Material auxiliar per a muntatge i subjecció a l'obra de les canonades de polietilè reticulat (PE-X), sèrie 5, de 32 mm de diàmetre exterior, subministrat en rotllos. (material) | 8.000 | 0.34 | 2.72 |
| mt37tpu010dg | m | Tub de polietilè reticulat (PE-X), sèrie 5, de 32 mm de diàmetre exterior, PN=6 atm i 2,9 mm de gruix, subministrat en rotllos, segons UNE-EN ISO 15875-2, amb el preu incrementat el 30% en concepte d'accessoris i peces especials. (material) | 8.000 | 8.71 | 69.68 |
| mo008 | h | Oficial 1ª lampista. (mà d'obra) | 1.101 | 24.08 | 26.51 |
| mo107 | h | Ajudant lampista. (mà d'obra) | 1.101 | 20.65 | 22.74 |
| % | % | Costos directes complementaris | 2 % | 163.94 | 3.28 |
|  |  | Costos directes |  |  | 167.22 |
