# Vàlvula de seient de llautó, de 1/2" de diàmetre, amb maneta i embellidor d'acer inoxidable

- Propietat de l'arxiu: CYPE INGENIEROS, S.A.
- Format: FIEBDC-3/2002
- Divisa: EUR
- Costos indirectes: 3.00 %
- IVA: 21.00 %

**IFI008** Ut Vàlvula de seient de llautó, de 1/2" de diàmetre, amb maneta i embellidor d'acer inoxidable.
Subministrament i instal·lació de vàlvula de seient de llautó, de 1/2" de diàmetre, amb maneta i embellidor d'acer inoxidable. Totalment muntada, connexionada i provada.
Inclou: Replanteig. Connexió de la vàlvula als tubs.
Criteri d'amidament de projecte: Nombre d'unitats previstes, segons documentació gràfica de Projecte.
Criteri de mesura d'obra: Es mesurarà el nombre d'unitats realment executades segons especificacions de Projecte.

| Codi | Ut | Descripció | Rendiment | Preu | Import |
|---|---|---|---|---|---|
| mt37sva020a | Ut | Vàlvula de seient de llautó, de 1/2" de diàmetre, amb maneta i embellidor d'acer inoxidable. (material) | 1.000 | 8.83 | 8.83 |
| mt37www010 | Ut | Material auxiliar per a instal·lacions de lampisteria. (material) | 1.000 | 1.40 | 1.40 |
| mo008 | h | Oficial 1ª lampista. (mà d'obra) | 0.125 | 24.08 | 3.01 |
| mo107 | h | Ajudant lampista. (mà d'obra) | 0.125 | 20.65 | 2.58 |
| % | % | Costos directes complementaris | 2 % | 15.82 | 0.32 |
|  |  | Costos directes |  |  | 16.14 |
