# Col·lector de plàstic (PPSU), en H, amb entrada de 20 mm de diàmetre i tres derivacions, una de 20 mm i dues de 16 mm de diàmetre

- Propietat de l'arxiu: CYPE INGENIEROS, S.A.
- Format: FIEBDC-3/2002
- Divisa: EUR
- Costos indirectes: 3.00 %
- IVA: 21.00 %

**IFI009** Ut Col·lector de plàstic (PPSU), en H, amb entrada de 20 mm de diàmetre i tres derivacions, una de 20 mm i dues de 16 mm de diàmetre.
Subministrament i instal·lació de col·lector de plàstic (PPSU), en H, amb entrada de 20 mm de diàmetre i tres derivacions, una de 20 mm i dues de 16 mm de diàmetre. Totalment muntat, connexionat i provat.
Inclou: Replanteig. Col·locació del col·lector. Connexionat de cannonades.
Criteri d'amidament de projecte: Nombre d'unitats previstes, segons documentació gràfica de Projecte.
Criteri de mesura d'obra: Es mesurarà el nombre d'unitats realment executades segons especificacions de Projecte.

| Codi | Ut | Descripció | Rendiment | Preu | Import |
|---|---|---|---|---|---|
| mt37alu105a | Ut | Col·lector de plàstic (PPSU), en H, amb entrada de 20 mm de diàmetre i tres derivacions, una de 20 mm i dues de 16 mm de diàmetre. (material) | 1.000 | 9.08 | 9.08 |
| mt37www010 | Ut | Material auxiliar per a instal·lacions de lampisteria. (material) | 1.000 | 1.40 | 1.40 |
| mo008 | h | Oficial 1ª lampista. (mà d'obra) | 0.125 | 24.08 | 3.01 |
| mo107 | h | Ajudant lampista. (mà d'obra) | 0.125 | 20.65 | 2.58 |
| % | % | Costos directes complementaris | 2 % | 16.07 | 0.32 |
|  |  | Costos directes |  |  | 16.39 |
